# Gymnasium Otto-Pankok-Schule
Angebotsaufforderung (GAEB DA XML 3.2, DA83)
Projekt: 15132
Währung: EUR
Vergabeart: Beschränkte Ausschreibung
Erstellt mit: GXML Toolbox V3.3 R20200224, ORCA AVA 23.2.1 - Professional Edition 23.02.01, 06.07.2022

## ALLGEMEINE VORBEMERKUNGEN (AVB)
ALLGEMEINE VERTRAGSBEDINGUNGEN - AVB

Die Ausschreibung ist eine öffentliche Ausschreibung. Es gelten die Angebotsbedingungen nach VOB Teil A (EU) in der aktuell gültigen Fassung. Als Vertragsgrundlage soll die VOB in aktueller Fassung mit Teil B, DIN 1961 "Allgemeine Vertragsbedingungen für die Ausführung von Bauleistungen" und Teil C "Allgemeine technische Vertragsbedingungen" mit den gewerkespezifischen und fachspezifische DIN-Normen und ATV vereinbart werden. Die DIN 18299 "Allgemeine Regelungen für Bauarbeiten jeder Art" der VOB/C gilt immer übergeordnet.

Der Bieter wird in Folge und in den Anlagen als Bieter oder Auftragnehmer (AN), der Bauherr als Bauherr oder Auftraggeber (AG) bezeichnet.

Der Bieter hat das Angebot gemäß der in der Ausschreibung vorgegebenen Struktur der abgefragten Positionen zu erstellen. Eine Abweichung ist nicht zulässig. Streichungen, Änderungen und Zusätze sowie unvollständige Angebote, fehlende Eintragungen und grobe Fehler berechtigen den AG, das Angebot in Gänze unberücksichtigt zu lassen.

Die Vorbemerkungen stellen übergeordnete Vertragsbedingungen für alle auszuführenden Leistungen bzw. im Zuge der Vertragsabwicklung dar und sind wesentlicher Bestandteil der Leistungsbeschreibung und des vom Bieter zu erfüllenden Vertragssolls. Sie werden weiter ergänzt durch einzelne Anlagen (u.a. Baubeschreibung, Logistikkonzept und Terminplan). Die Vorbemerkungen und Anlagen beinhalten übergeordnete allgemeine, besondere, zusätzliche sowie technische und organisatorische Bedingungen und Regelungen, welche als übergeordnete Hinweise zur Kalkulation, zum Leistungsumfang und zur Ausführung im Zuge der Leistungsbeschreibungen im LV nicht ständig wiederholt wiedergegeben werden. Der Bieter hat eigenständig alle in den Vorbemerkungen und Anlagen enthaltenen Festlegungen, Hinweise, Bedingungen und/oder Beschreibungen zu beachten und im Angebot bzw. im Zuge der Leistungsbewertung und Ausführung zu berücksichtigen.

Die im Leistungsverzeichnis eingetragenen Angebotspreise (EP) gelten immer für eine fachgerecht fertiggestellte und gebrauchsfertige Leistung. Enthalten sind Lieferung, Lagerung oder Zwischenlagerung (einschließlich Wetterschutz) und Verarbeitung  von Baustoffen, Material und Bauteilen, die Beistellung von Werkzeugen, Maschinen und Geräten, alle Lohnkosten und Anfahrtskosten sowie eine abschließende Reinigung der Baubereiche inkl. der Entsorgung von Resten und Müll.
Stellt der AN fest, dass Teilleistungen oder Material für eine fachgerechte fertige Leistung nicht im LV enthalten sind, hat der AN diese Leistungen oder das Material zwingend in die angebotenen EP mit einzukalkulieren. Der AN hat in jeden Fall eine fachgerecht fertige Leistung anzubieten und kann sich nicht nachträglich darauf berufen, dass er weitere Leistungen benötigt um die Fertigstellung fachgerecht zu realisieren.

Erforderliche Nebenleistungen wie sie u.a. in DIN 18299 in Pkt. 4 beschrieben werden oder in zugehörigen ATV und DIN Normen (siehe VOB/C) erfasst sind, sind nicht gesondert ausgeschrieben. Der Bieter hat entsprechende notwendige Leistungen, die er für seine Leistungen benötigt, eigenständig zu bewerten und in die Einheitspreise aller abgefragten Position mit einzukalkulieren. Dies betrifft u.a. die Baustelleneinrichtung und notwendige Arbeitsmaterialien, Schutzeinrichtungen wie ggf. Gerüste und Absturzsicherungen, Werkzeuge, Geräte und Maschinen des AN. Sofern einzelne, spezielle Punkte aus Nebenleistungen separat als Position im Leistungsverzeichnis abgefragt werden, sind diese separat einzupreisen.

Der AN haftet als Errichter selbst für die betriebssichere Herstellung, den Betrieb und den Auf-/Abbau sämtlicher Anlagen, Maschinen und Werkzeuge zur Umsetzung seiner Leistung und seiner Baustelleneinrichtung, sowie für die Einhaltung aller betreffenden Vorschriften und Richtlinien, die seine Leistungen, seinen Arbeitsablauf und die Sicherung seines Arbeitsbereiches betreffen.

Mit Abgabe des Angebotes versichert der Bieter, dass er keine wettbewerbsbeschränkenden Absprachen getroffen hat und dass er die gesetzlichen Vorgaben zur Arbeitszeit und zu Löhnen in eigenen Betrieb vollumfassend berücksichtigt und einhält und die Einhaltung auch bei von im eingesetzten Nachunternehmern durchsetzen wird.

Die Rechnungsstellung erfolgt im Original an den AG sowie zeitgleich per E-Mail an den Generalplaner und die zuständige Objektüberwachung zur Prüfung.

Sicherheit und Schutz
Der AG legt besonderen Wert auf die Sicherheit und den Schutz von Dritten oder dem Arbeitspersonal und hat neben der Objektüberwachung auch einen Koordinator für Sicherheit und Gesundheitsschutz für die Baumaßnahme beauftragt. Näheres zu den Baubeteiligten und dessen Verantwortlichkeiten ist der Anlage: 15132_2021-06-21_Baubeschreibung und Baustellenlogistik.pdf zu entnehmen.

Der zuständige Bauleiter, Fachbauleiter oder Vorarbeiter des AN hat alle erforderlichen Maßnahmen zur Sicherung seiner Arbeitsbereiche nach den gesetzlichen, polizeilichen und den Unfallverhütungsvorschriften sowie der Arbeitssicherheit unter voller eigener Verantwortung auszuführen oder diese zu veranlassen. Stellt der AN fest, dass vom AG oder Dritten beigestellte Einrichtungen, welche er mit nutzt, nicht entsprechend den Sicherheitsvorschriften vorhanden sind, ist dies der Bauleitung des AG direkt zu melden.

Der AN haftet für sämtliche aus der Unterlassung solcher Maßnahmen dem AG erwachsenden Schäden. § 10 Nr. 2 Absatz 1 Satz 2 VOB/B bleibt unberührt. Der Bauleiter, Fachbauleiter oder Vorarbeiter des AN wird sich mit dem SiGeKo des AG und der eingesetzten Objektüberwachung des AG eng abstimmen.

Der Zutritt der Baustelle von nicht befugten Personen (insb. Kindern) wird im Grunde durch den vom AG hergestellten Bauzaun verhindert. Alle vor Ort tätigen Personen sind aufgefordert Sicherheitslücken in diesem Zaun umgehend zu melden und in jedem Fall einen unberechtigten Zutritt sofort zu unterbinden (unberechtigte Personen von der Baustelle verweisen).

Sollten während der gesamten Bauzeit Beschädigungen an Nachbar- oder öffentlichen Grundstücken, Straßen, Gehwegen etc. auftreten sind, diese nach ordentlicher Beweisfeststellung nach Fertigstellung der Arbeiten unverzüglich zu beseitigen.

Forderungen des Amtes für öffentliche Ordnung, der Bauberufsgenossenschaften und sonstiger mitwirkender Behörden, Amtsstellen und Körperschaften sind immer übergeordnet zu beachten.

## BESONDERE VORBEMERKUNGEN (BVB)
BESONDERE VERTRAGSBEDINIGUNGEN - BVB

Leistungsumfang des AN
Die Ausschreibung umfasst alle notwendigen Leistungen für Maler-, Lackier- und Bodenbeschichtungsarbeiten im Erweiterungsbau.
Hierzu gehören Bodenbeschichtungsarbeiten als Anstrich sowie im System (u.a. Epoxi) mit Versiegelung, die Beschichtung von Stahltüren- und Zargen und die  Wand-/Stützen-/Deckenbeschichtung im gesamtem Ausbaubereich (Innenbereich) als fix und fertig Leistung. Weiterhin sind durch den AN notwendige Maßnahmen für die Untergrundvorbehandlung und zum Schutz angrenzender Flächen und Bauteile auszuführen

Geplant ist, dass der AN nach seiner Beauftragung und einer Einarbeitungszeit von ca. 2 Wochen gemeinsam mit der Objektüberwachung des AG die Baustelle besichtigt, sich vor Ort kurz abstimmt und für die übertragenen Leistungen einen ersten Überblick verschafft.

Vor dem Beginn der Arbeiten ist zudem ein Vorbegehungstermin ca. 2 Wochen vor Baustart einzuplanen um die Vorleistungen zu sichten und eventuelle Mangel an diesen anzuzeigen. Der AN hat die Vorunternehmerleistung ggf. gemeinsam mit der Objektüberwachung des AG zu prüfen und die Leistung des Vorunternehmers als direkte Vorleistung für seine Arbeiten ggf. mit abzunehmen. Der AN wird ggf. auch Teilbereiche der Vorleistung zum Baustart übernehmen.

Baubeschreibung
Der AG hat eine Baubeschreibung inkl. Schnittstellenbeschreibung (Siehe Anlage: 15132_2021-06-21_Baubeschreibung und Baustellenlogistik.pdf) im Anhang beigefügt.

Aufmaß und Werkplanung
Der AN hat nach Bedarf eigene Aufmaße zu leisten; und ggf. eine Werk- und Montageplanung (W+M-Planung) bzw. Abstimmungsdetails zu einzelnen Punkten rechtzeitig und vor der Ausführung inkl. Freigabelauf (2 Wochen durch den AG) zu erstellen und vorzulegen.
Die Werk- und Montageplanung ist insbesondere für die Positionierung der Bewegungsfugen mit dem AG bzw. dem Architekt rechtzeitig abzustimmen.
Das Aufmaß vor Ort (ggf. auch in Abschnitten) ist eigenständig zu veranlassen, durchzuführen und zu dokumentieren.

Die W+M- Planung / Abstimmung der Details muss auf Grundlage der Vorgaben der Ausführungsplanung und der gestalterischen Vorgaben des AG erstellt werden und alle Konstruktionen und Leistungen des AN beinhalten. Die Planung kann auch gemeinsam auf Basis der vom AG erstellten Ausführungsplanung in einem Termin abgestimmt werden. In jedem Fall übernimmt der AN bei der Ausführung die fachtechnische Verantwortung für die Planung und Ausführung. Sollte der AN Fehler oder Unstimmigkeiten bei der beigestellten Planung erkennen, sind diese zwingend und sofort anzuzeigen.

Es sind allen Material- und Baustoffangaben (samt Hersteller und besondere Eigenschaften (ggf. Datenblätter)) vor der Ausführung zur Sichtung zu übergeben.

Baustelleneinrichtung (BE) / Baulogistik und Baubetrieb
Der AG hat einen Baustelleneinrichtungsplan als Konzeptplan sowie Hinweise zur Baulogistik, zur Baustelleneinrichtung und zum Baubetrieb als Text mit Fotonachweisen erstellen lassen. In diesen Konzepten und Beschrieben sind zudem auch die Schnittstellen zur BE und für einzelne Bauleistungen grob als Übersicht beschrieben und zusammengefasst. Der AN hat die Anlagen, insbesondere den Konzeptplan und die Hinweise im Beschrieb, zu sichten und als Grundlage für sein Leistungssoll zu beachten.
Strom, ein Baustromverteiler je Etage, Wasser und Grundbeleuchtung werden vom AG gestellt. Die für die Auführung der Leistung notwendige Arbeitsplatzbeleuchtung und Stromverteiler sind vom AN bis zum Einsatzort bereitzustellen und in die EP einzukalkulieren.

Siehe Anlagen:
- 15132_2021-06-21_Baubeschreibung und Baustellenlogistik.pdf
- 431_Ausführung_A_-1_1-200_LP_- Konzept Baustelleneinrichtung - Ausbaugewerke.pdf

Der AN hat dem AG bzw. der Bauüberwachung des AG zwei Wochen nach Auftragserteilung einen eigenen BE-Plan mit allen nötigen Eintragungen wie u.a. geplanten Stellflächen für Gerüste, Container, Lagerflächen etc. vorzulegen oder entsprechende Angaben für seine BE zu übergeben, so dass die vom AN gewünschte und erforderliche BE mit anderen Gewerken abgestimmt werden kann. In dem BE-Plan sind die besonderen Bedingungen der Baustelle und die örtliche Situation zu berücksichtigen (Schulbetrieb, Wohngebiet, Zufahrtswege usw.).

Terminplan:
Der Baustart der Ausbauarbeiten erfolgt nach den Sommerferien 2022.
Für die Maler- und Lackierarbeiten können grob folgende Termine benannt werden:

- Beginn Bauarbeiten ab ca. : März 2023 (± 3 Wochen in Abstimmung mit dem AG und den Vorarbeiten)
- geplante Fertigstellung bis: 10.08.2023, Vertragstermin

Die Arbeiten sind geschoßweise in abzustimmenden Abschnitten (Abstimmung mit der Bauleitung des AG bzw. je nach Bauablauf und Baufortschritt) auszuführen. Der AN hat mehrere Einsätze vor Ort einzuplanen und kann nicht davon ausgehen, dass er alle Geschoße hintereinander an einem Stück durcharbeitet.
Der AN hat ebenfalls einzuplanen, dass in zwei Geschossen überlappend / gleichzeitig gearbeitet wird. Es sind somit mehrere Montagetrupps vorzusehen.

Einzelne kleine Unterbrechungen der Arbeiten (1-2 Wochen)  zwischen den Geschossen sind mit den EP abgegolten und führen nicht zu einem Mehrkostenanspruch.

Es werden parallel zu den Malerarbeiten weitere Ausbauarbeiten und ggf. noch Restleistungen an der Fassade und dem Dach erfolgen.

Der AN hat dem AG bzw. der Bauüberwachung 2 Wochen nach Auftragserteilung einen eigenen Terminablaufplan je Geschoss und eine Abschnittseinteilung seines Bauablaufes zur Abstimmung vorzulegen. Der Terminplan ist nach Abstimmung mit der Objektüberwachung weiter zu detaillieren und als Soll-Ist-Vergleich fortzuschreiben. Der fortgeschriebene Terminplan wird Abstimmungsgrundlage zu jeder Baubesprechung. Der AN hat die abgestimmten Bauzeiten einzuhalten.

## ZUSÄTZLICH TECHNISCHE VORBEMERKUNGEN (ZTVB)
ZUSÄTZLICH TECHNISCHE VORBEMERKUNGEN - ZTVB

Grobe Übersicht zum generellen Arbeitsablauf
Der Arbeitsablauf ist vorab mit dem AG abzustimmen. Grundsätzlich ist von einem geschossweisen und parallelen Ausbau beginnend im EG auszugehen (siehe auch Absatz Terminplan im vorigen Abschnitt Besondere Vorbemerkungen).
Es ist besonders wichtig, dass die Arbeiten in einem straffen Ablauf durchgeführt und in einem möglichst kurzen Zeitraum immer in enger Koordination mit den Folge-Gewerken abgeschlossen werden.

Aufgrund der beengten Lagersituation sind Materiallieferungen ggfls. in mehreren Teillieferungen  vorzusehen.

Gerüst*, Lastenaufzug am Gerüst* und Krannutzung (* Standzeit Gerüst bis Anf. 2023; siehe Terminkonzept):
Generell stehen die Treppenhäuser zur Bewegung im Gebäude zur Verfügung.
Wenn die Nutzung erfolgen soll, sind Fassadengerüste samt Lastenaufzug im Gerüst vom Auftragnehmer rechtzeitig (mind. 1 Woche) vor Ausführungsbeginn auf sichere Funktion für seine Arbeiten zu prüfen. Bedenken sind unverzüglich schriftlich anzumelden. Auch wenn das Gerüst mit den nötigen Sicherheitsvorrichtungen beigestellt wird, muss das Personal immer mit der persönlichen Schutz- und Sicherungsausrüstung u.a. Absturzsicherungen arbeiten. Bei Fehlverhalten des Personals, können Baustellenverweise ausgesprochen werden.

Ansonsten sind eigene Transport- und Hubmittel in den EP mit zu erfassen und einzukalkulieren.

Technische Anmerkungen
Die Montageuntergründe sind vor Beginn der Arbeiten zu überprüfen. Unebenheiten des Untergrundes bei größeren Abweichungen als nach DIN 18202 zulässig und daraus resultierende Maßnahmen zum Ausgleich der Unebenheiten, welche nicht durch die nachfolgend aufgeführten Positionen abgedeckt werden, sind der Bauleitung unmittelbar schriftlich anzuzeigen.

Für alle verwendeten Baustoffe der nachfolgenden Positionen sind die Verarbeitungshinweise und -anweisungen der jeweiligen Hersteller sowie alle aktuellen gewerke- und produktspezifischen Fachregeln zu beachten und anzuwenden. Alle Produkte und Komponenten sind systemeinheitlich anzubieten.
(Die angebotenen EPs der einzelnen Positionen verstehen sich einschließlich aller Befestigungen, Verbindungen, Dichtungen, Profile und sonstiger Unterkonstruktionen.)

Technische Vorgaben - übergeordnet:
Die Vorgaben sind Grundlage für alle Positionen und bei der Kalkulation zu beachten. Auf die Einhaltung der im Schallschutz- Bauakustisches Gutachten beschriebenen Anforderungen wird ausdrücklich hingewiesen.

-

Anlagen
Die folgenden Anlagen u.a. Pläne und Dokumente stellen Übersichten zum Leistungsumfang. Zudem ist eine Übersicht- und Leitdetailplanung zur Ansicht und als Planungs- bzw. Kalkulationsgrundlage beigefügt. Die abschließende Detailabstimmung erfolgt über die Werk- und Montageplanung des AN. Die Angaben der Leitdetails können ggf. leicht abweichen. Kleinere Anpassungen von Längen, Profilen usw. sind in die EP mit einzukalkulieren.

Änderungen und/oder ergänzende Unterlagen werden durch den AG bei Bedarf entsprechend oder auf Anfrage nachgereicht. Alle vorangehenden Ausführungshinweise in den Vorbemerkungen sind Bestandteil der darauf folgenden Positionsbeschreibungen und bei der Kalkulation zu berücksichtigen.

Baubeschreibung:
- 15132_2021-06-21_Baubeschreibung und Baustellenlogistik.pdf

Baustelleneinrichtung:
- 431_Ausführung_A_-1_1-200_LP_- Konzept Baustelleneinrichtung - Ausbaugewerke.pdf

Terminplan:
- 15132_2022-03-03_Ablaufplan Übersicht für Vergaben Ausbau.pdf

Planunterlagen Architekt:

01 Grundrisse
- 431_Ausführung_A_-1_ERW_1-100_j Grundriss UG_Gründung.pdf
- 431_Ausführung_A_00_ERW_1-100_j Grundriss EG.pdf
- 431_Ausführung_A_00_ERW_1-100_j Grundriss 1.OG.pdf
- 431_Ausführung_A_00_ERW_1-100_j Grundriss 2.OG.pdf
- 431_Ausführung_A_00_ERW_1-100_j Grundriss 3.OG.pdf
- 431_Ausführung_A_00_ERW_1-100_j Grundriss 4.OG.pdf
- 431_Ausführung_A_05_ERW_1-100_j Grundriss 5.OG DA

02 Schnitte
- 431_Ausführung_A_SCHN_A-A_1-50_i Schnitt A-A.pdf
- 431_Ausführung_A_SCHN_A-A_1-50_i Schnitt C-C.pdf
- 431_Ausführung_A_SCHN_D-D_1-50_i Schnitt D-D.pdf
- 431_Ausführung_A_SCHN_F-F_1-50_j Schnitt F-F.pdf

03 Übersichten
- 431_Ausführung_A_Ü31_DECKE_1-200_j Übersicht Innenausbau Decken.pdf
- 431_Ausführung_A_Ü32_WAND_1-200_i Übersicht Innenausbau Wandflächen.pdf
- 431_Ausführung_A_Ü30_BOD_1-200_j Übersicht Innenausbau Bodenflächen.pdf

## 318 Malerarbeiten (Erweiterung)

### Titel 01 Allgemeine und vorbereitende Arbeiten

**01.010 Baustelleneinrichtung**
*** Pauschalposition
Lieferung, Einrichtung und Vorhaltung der erforderlichen Baustelleneinrichtung für die ausgeschriebenen Leistungen des AN über die gesamte Bauzeit, einschließlich der kompletten Beräumung dieser nach Abschluß der Arbeiten,
und Wiederherstellung der beanspruchten Flächen in den Urzustand (wenn nicht Baufläche, die nachträglich weiter bearbeitet wird).

Hiermit abgegolten sind:

- das Einrichten der Baustelle, inkl. Liefern und Vorhalten aller erforderlichen Geräte, Maschinen, Hebezeuge (Kräne, Dachdeckeraufzüge etc.) und sonstiger Werkzeuge, inklusive Mieten, Betriebs- und Schmierstoffe und aller anfallender etwaiger Reparaturzuschläge, sowie Abtransport nach Beendigung der Arbeiten.
- der gesamte Materialtransport zur/von der Baustelle, sowie das Abladen und Sichern des Materials
- Einrichten, Unterhalten und rückstandsloses Beräumen von Materiallagerstätten auf der Baustelle
- An- und Abfahrt des Montagepersonals und der Arbeitskräfte
- Säubern der Baustelle von Abfällen, Schuttresten und Verpackungsmaterialien, die bei den Arbeiten des AN anfallen, einschließlich Abfuhr, Entsorgung und Gebühren
- alle erforderlichen Sicherungsmaßnahmen zur Gewährleistung der Arbeitssicherheit.
- eigene, weisungsbefugte, deutschsprachige Bauaufsicht / Fachbauleitung vor Ort

Hierbai zu berücksichtigen und einzurechnen sind auch:
- abschnittsweises Arbeiten mit mehreren Arbeitseinsätzen für u.a. den geschossweisen Ausbau, in Abstimmung mit dem AG
- Beengung da weitere Unternehmer vor Ort
- Schutz neuer und insb. angrenzender Bauteile und der zu bearbeitenden Flächen

Der AG stellt ein Fassadengerüst und die Bau WC und Sanitärräume nach BG Vorgabe sowie alle Medienverbräuche frei Verfügung.

Sollte der AN die Nutzung von öffentlichen Flächen planen, hat er selbstständig nach Bedarf die Genehmigung mit den zuständigen Behörden ohne zusätzliche Vergütung abzustimmen und mögliche Gebühren zu tragen.

Zwischen AG und AN erforderliche Abstimmungspunkte vor Beginn der Arbeiten :
- Baustelleneinrichtung
- Festlegung der Flächen für Lager, Stellplätze, etc.
- vorbereitende Maßnahmen am/im Gebäude
- Terminabsprachen
- Belagsbemusterung
- Benennung Subunternehmer, Entsorgungsunternehmen

Diese Leistung ist in den EP mit einzukalkulieren. Es erfolgt keine separate Vergütung. Weitere Detailhinweise zur Schnittstelle siehe auch Baubeschreiung/Baulogistikkonzept im Anhang.
Menge: 1,000 psch

**01.020 Arbeitsgerüst**
Arbeitsgerüst für Beschichtungsarbeiten mit Arbeitshöhen über 3,50 m, DIN EN 12810 bzw. DIN EN 12811, im Innenbereich, Systemgerüst in Modulbauart, mit Arbeitsbühnen inkl. erforderlichen Leitern sowie allseitigem Seitenschutz,
einschl. fachgerechtem Auf-/Abbau und Vorhaltung und Umbau  für die Dauer der eigenen Arbeiten.

Arbeitshöhe: bis 5,0 m
Aufstellbereich: innen, Treppenhäuser, Estrich mit neuem Betonwerksteinbelag

Ausführungsort: Treppenhäuser 1, 2, 3

Hinweis:
Alle neu erstellten Bodenbelagsoberflächen sind vor Beschädigungen zu schützen. Es sind geeignete Schutzunterlagen im Aufstellbereich zu berücksichtigen und mit einzukalkulieren.
(Abrechnung je Ausführungsort)
Menge: 3,000 psch

**01.030 Arbeitsgerüst, fahrbar**
*** Pauschalposition
Fahrgerüst entsprechend den Richtlinien DIN EN 1004 bzw.
nach DIN 18451 und DIN 4420 sowie den
Sicherheitsbestimmungen der Bauberufsgenossenschaften,
inklusive ggfls. notwendiger Ausleger zur seitlichen Abstützung,
Seitenschutz und Leiteraufgang,
einschl. Vorhaltung für die Dauer der eigenen Arbeiten.

Arbeitshöhe: bis max. ca. 4,5 m
Aufstellbereich: außen (unbefestigter Baugrund, bzw. nach Baufortschritt), innen nach Erfordernis

Für die Gerüststellfläche im Außenbereich ist eine standfeste und ebene Unterlage mit einzukalkulieren.
(Bei Einsatz im Innenbereich auf neuen Bodenflächen/-belägen ist eine druckfeste Schutzunterlage zu berücksichtigen)

Ausführungsort: Vordächer, innen nach Erfordernis
Menge: 1,000 psch

**01.040 Schutzabdeckung - Bauteile**
Schutzabdeckung für Flächen und/oder Bauteile,
mit Abdeckfolie und Klebeband herstellen,
z.B. für Fenster, Türen, Wandabschnitte oder sonstiges nach Erfordernis.

Nach erfolgten Arbeiten entfernen und entsorgen.
Menge: 1200,000 m²

**01.050 Schutzabdeckung - Boden**
Ganzflächige Abdeckung von Bodenflächen mit Malervlies (auch Treppenhäuser inkl. Läufe), einschließlich Abklebung, Unterhaltung.

Nach erfolgten Arbeiten entfernen und entsorgen bzw. in Abstimmung mit dem AG.
Menge: 5250,000 m²

### Titel 02 Untergrundvorbereitung

*Hinweis: PRÜFEN UND REINIGEN*

**02.010 Wand- und Deckenfläche reinigen**
*** Bezugsbeschreibung
Verunreinigungen, Schmutz, Staub und lose anhaftende Substanzen vollflächig und fachgerecht durch geeignete Maßnahmen (z.B. Fegen/Bürsten und Saugen) entfernen und entsorgen,
einschließlich aller erforderlichen Nebenarbeiten und Schutzmaßnahmen.

Alle Flächen sind hinsichtlich der jeweils geplanten Beschichtung auf Eignung, Trag- und Haftfähigkeit zu prüfen.

Bauteile: Wände, Decken z.T. mit Unterzügen, Treppenuntersichten/-wangen, Rund-Stützen

Untergrund: Kalk-Zementputz, GK-Wände/-decken, Beton - z.T. mit Altbeschichtung
Menge: 10140,000 m²

**02.020 Wandfläche reinigen - Leibungen**
*** wie Position 02.010
in Laibungen und Stürzen von Türen, Durchgängen und Fenstern bzw. Deckenlichtern etc.

Laibungstiefe: bis ca. 20 cm
Menge: 912,000 m

**02.030 Bodenfläche reinigen**
*** wie Position 02.010
Reinigung von Bodenflächen

Ausführungsort: im KG, EG - 4.OG Technikräume (beheizte und unbeheizte Räume) - alle Räume mit geplanter Bodenversiegelung/-beschichtung
Menge: 151,000 m²

**02.040 Bodenfläche reinigen (Aufzugsunterfahrt)**
*** wie Position 02.010
Reinigung der Boden- und Wandflächen der Aufzugsunterfahrt mit hartem Besen, Stahlbürste und Industriesauger.

Die Oberfläche muss fest und frei von Zementschlämmen, Zementhaut, losen und mürben Teilen bzw. Mörtelresten, Gefügestellen und trennend wirkenden Substanzen (z. B. Öl, Fett, Paraffin, Gummiabrieb, Trennmittel, Nachbehandlungsmittel, organischen Zusätzen und Anstrichresten) sein.

Fehlstellen in der Oberfläche sind mit Ausgleichmasse oder Betonspachtel auszubessern.

Sockel-/Wandhöhe: mind. 30 cm

Ausführungsort: Fahrstuhlunterfahrt im KG
Menge: 6,000 m²

**02.050 Bodenfläche kugelstrahlen**
Bodenfläche kugelstrahlen, zur gründlichen Reinigung und Entfernung loser Oberflächenteile, sowie zum Aufrauhen des Untergrunds zur Sicherstellung der notwendigen Oberflächengüte und -haftung für nachfolgende Beschichtung, anschließend absaugen bis staubfrei.

Hinweis:
Es sind ausschließlich Trocken-Verfahrensweisen zulässig.
Rand- und Eckbereiche sind von Hand maschinell nachzuarbeiten.

Ausführungsort: im KG, EG - 4.OG Technikräume (beheizte und unbeheizte Räume) - alle Räume mit geplanter Bodenversiegelung/-beschichtung
Menge: 151,000 m²

*Hinweis: AUSGLEICHEN UND VORBEHANDELN*
Ausgleichs- bzw. zusätzliche Vorbehandlungsmaßnahmen für Anstrichflächen mit vorhandener Altbeschichtung im Treppenhaus 1, bzw. nach Erfordernis.

Die Flächen bestehen aus beschichteter Rohkonstruktion wie Beton und z.T. verputztes KS-Mauerwerk (siehe Fotos Positionsbeschreibung).

Ziel ist eine glatte Wand-/Deckenoberfläche mit einheitlicher und eintöniger Beschichtung.
Der Beschichtungsfarbton kann nach weiterer Abstimmung abweichen.

**02.060 Spachtelung Vertiefungen/Ausbrüche**
Ausgleichen der Oberflächenebenheit,
durch Aus- und Glattspachteln von einzelnen Vertiefungen und/oder groben Unebenheiten wie Ausbrüchen,
für eine ebene Unterlage der nachfolgenden Spachtel- und Beschichtungslagen,
inkl. notwendiger Vorbehandlungsmaßnahmen.

Bauteil: Wände, bzw. nach Erfordernis
Menge: etwa 3 Stk/m² (als Kalkulationsgrundlage auf Basis Fotodokumentation, Abweichung möglich)

Untergrund: Rohbeton, KS-Mauerwerk mit Altbeschichtung

Ausführungsort: Treppenhaus 1

(Zustand Bestand)
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z.B. Treppenhaus, Vertiefungen Schalelemente (ca:. d= 6 cm, t= 2,5 cm)
Menge: 548,000 m²

**02.070 Untergrundvorbehandlung Altbeschichtung**
Vorbehandeln von Flächen mit Altbeschichtungen nach Wahl des AN,
für beispielsweise Entfernung nicht tragfähigen Altanstrichs oder zusätzlich notwendige Zwischenschichten (wie z.B. Isolier-, Ausgleichs-, Deckschichten oder Streichputz) zur Herstellung eines ebenen und glatten Untergrunds, einschl. allen notwendigen Arbeiten und Materialien.

Bauteil: Wände inkl. Leibungen, Treppenuntersichten/-wangen

Untergrund: Beton, KS-Mauerwerk mit Altbeschichtung (bunt bzw. von hell bis dunkel variierenden Farbtöne) - siehe auch Foto Vorposition

Ausführungsort: Treppenhaus 1

(Zustand Bestand im EG beispielhaft, Treppenhaus)
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Menge: 803,000 m²

*Hinweis: SPACHTELN UND GRUNDIEREN*

**02.080 Sonderverspachtelung, Q3, geglättet**
*** Bezugsbeschreibung
Ganzflächiges Spachteln und Glätten von zu beschichtenden Flächen, inkl. notwendiger Untergrundvorbereitung.

Bauteil: Wände, Stützen, Decken, Treppenuntersichten/-wangen
Untergrund: KZ-Innenputz, GK-Bauplatten jeweils Q2 verspachtelt; Rohbeton

Qualität: Q3 (gem. Bundesverband der Gipsindustrie e.V. Baugipse Merkblatt Nr.3 bzw. Gipsplatten Merkblatt Nr. 2/2.1)
Menge: 8658,000 m²

**02.090 Sonderverspachtelung, Q3, geglättet - Leibungen**
*** wie Position 02.080
in Laibungen und Stürzen von Türen, Durchgängen und Fenstern bzw. Deckenlichtern etc.

Laibungstiefe: bis ca. 20 cm
Menge: 912,000 m

**02.100 Sonderverspachtelung, Q3, geglättet - Decken Außenbereich**
*** wie Position 02.080
auf Abhangdecken von Vordächern, ausschließlich im Außenbereich

Untergrund: Zementbauplatte, Q2 verspachtelt

Ausführungsort: Vordächer Haupteingang (Nord) und Sportumkleide (Süd)

Hinweis:
Die Beplankung der Abhangdecken ist einlagig. Sofern zur Rissvermeidung eine Gewebeeinlage
Menge: 160,000 m²

**02.110 Grundierung**
*** Bezugsbeschreibung
Liefern und Auftragen eines Grundiermittels nach Vorgabe des Beschichtungsherstellers, zur Vorbehandlung und Aufnahme nachfolgender Beschichtungen.

Bauteile: Wände, Rund-Stützen, Decken (innen und außen), Treppenuntersichten/-wangen

Untergrund: KZ-Innenputz, GK-Bauplatten, Zementbauplatte,  Beton, KS-Mauerwerk
Menge: 8658,000 m²

**02.120 Grundierung - Laibungen**
*** wie Position 02.110
in Laibungen und Stürzen von Türen, Durchgängen und Fenstern bzw. Deckenlichtern etc.

Laibungstiefe: bis ca. 20 cm
Menge: 912,000 m

### Titel 03 Bodenbeschichtung

*Hinweis: VERSIEGELUNG*
Die Technikräume Betriebstechnik, SiBel, BMZ und ELA im Erdegschoss, sowie jeweils der ELT-Raum vom 1. bis zum 4.Obergeschoss erhalten einen staubbindenen Anstrich als  Oberflächenversiegelung.

Ziel ist eine einfarbige und ebene Oberflächenoptik.

Plan: 431_Ausführung_A_Ü30_BOD_1-200_j Übersicht Innenausbau Bodenflächen.pdf

**03.010 Zus. Vorbehandlung**
Zusätzliche Vorbehandlungsmaßnahmen für Bodenflächen, zum Teil mit Altbeschichtung, zur Herstellung der erforderlichen Oberflächenebenheit und -güte für die nachfolgende Versiegelung, nach Wahl des AN,
beispielsweise für eine selbsverlaufende Nivellierspachtelung inkl. Schleifen, Ausspachteln kleiner Fehlstellen/Ausbrüche und/oder sonstigen notwendigen Vorbehandlungsmaßnahmen gem. Herstellervorgaben, einschl. allen notwendigen Arbeiten und Materialien.

Bauteil: Boden-/Sockelflächen
Sockelhöhe: ca. 50 mm

Untergrund: Rohbeton bzw. Zementstrich (z.T. mit Altbeschichtung)

(momentaner Zustand in Bauphase)
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
Ausführungsort: Betriebstechnik, SiBel, BMZ ELA im EG
Menge: 67,000 m²

**03.020 Bodenversiegelung**
Versiegelung von mineralischen Boden- und Sockelflächen,
im Innenbereich, nicht befahren, als Beschichtungssystem in mehreren Arbeitsgängen.

Bauteil: Boden- und Sockelflächen
Sockelhöhe: mind. 50 mm

Material und Ausführung gemäß Herstellervorgaben.

Untergrund: vorbehandelte Bestandsflächen, neuer Zementestrich

Anforderung:
- PU-basiert
- lösemittelfrei
- wasserverdünnbar
- emissionsarm, AgBB-konform
- abriebfest und witterungsbeständig
- Grund-, Zwischen-, Schlussbeschichtung
- Rutschhemmung: mind. R10
- Farbton: Standardfarbton grau gem. Systemhersteller bzw. nach Wahl AG
- Glanzgrad: seidenmatt oder matt nach Wahl AN

Angebotener Hersteller und Produkt:

'________________________________________________'
  (vom Bieter einzutragen)

Ausführungsorte:
- EG (unbeheizt, im Haupthaus): 2x Betriebstechnik, SiBel, BMZ, ELA
- 1.OG - 4. OG (beheizt): jeweils ELT
Menge: 73,000 m²

**03.030 Fugenversiegelung, dauerelastisch**
Dauerelastischer Fugenverschluß in Innenräumen,
für alle Belagswechsel- und Türbekleidungsanschlüsse, sowie im Boden-Wandanschluss bzw. an aufgehende Bauteile,
einschließlich Vorreinigung und Hinterfüllung der Fugen,
Fugendichtstoff elastisch und fungizid bzw. fungistatisch eingestellt.

Material und Ausführung gemäß Herstellervorgaben.
Menge: 104,000 m

*Hinweis: ÖLWANNENBESCHICHTUNG*
Die Aufzugsunterfahrt wird auf dem Boden und im Sockelbereich mit einem ölbeständigen Anstrich versehen.

**03.040 Ölwannenbeschichtung**
Unbehandelte, lufttrockene Betonflächen, im Aufzugsschacht als Auffangwanne mit einem geprüften Anstrichsystem beschichten.

Bauteil: Aufzugsunterfahrt, Boden-/Sockelflächen
Sockelhöhe: >= 300 mm
Untergrund: Rohboden/-wände aus Beton

Eigenschaften
- auf Dispersionsbasis
- einkomponentig
- wasserverdünnbar
- ölbeständig und -undurchlässig
- rissüberbrückend
- hoher Haftung und Elastizität
- geprüfter Beschichtungsstoff zur Herstellung von Auffangwannen und Auffangräumen im Innenbereich (abP/abZ)
- Grund-, Zwischen-, Schlussanstrich
- Glanz: seidenmatt
- Farbton: grau, Standardfarbton gem. Systemhersteller

Ausführungsort: Aufzugsunterfahrt im KG
Menge: 6,000 m²

**03.050 Hohlkehle, Kunstharz-Mörtel**
Herstellen einer umlaufenden Hohlkehle im Anschluss an aufgehenden Wänden.

- Vorgrundieren
- Aufbringen eines geeigneten 2k-Kunstharz-Mörtels im Eckbereich
- Ausbilden der Hohlkehle (z.B. mit Kunsstoffrohr oder Glasflasche)

Durchmesser Rundung: ca. 60 mm

Ausführungsort: Aufzugsunterfahrt im KG
Menge: 7,500 m

**Ausführungsbeschreibung 1 VERLAUFSBESCHICHTUNG**
*VERLAUFSBESCHICHTUNG*
Die Boden- und Sockleflächen im Kellergeschoss sowie des Betriebstechnikraums im Erdgeschoss (bei Treppenhaus 2) erhalten eine Verlaufsbeschichtung.
Ziel ist eine einfarbige und ebene Oberflächenoptik.

Sockelhöhe: mind. 50 mm über OKFF

Anforderungen
- mehrlagig: Grundierung, Egalisierung, Fliess-/Verlaufsbeschichtung, Versiegelung
- 2-k-Epoxi basiert
- möglichst emissionsarmes System (gem. AgBB-Schema)
- Innenbereich geeignet (für Verkehrsweg Flur, Technik-/ Hausanschlussräume)
- mäßig bis normale mechanische Belastung (Fußgänger)
- nicht elektrisch leitfähig
- beständig gegen kurzzeitig chemischische Beanspruchung (z.B. wässrige Lösung, Öl, Fett, Säure, Lauge)
- beständig gegen Reinigungsmittel
- Rutschhemmung: mind. R10
- Farbton: RAL 7030 steingrau bzw. nach Wahl AG
- Glanzgrad: seidenmatt oder matt bzw. nach Wahl AG

Untergründe
- mineralisch
- Boden: neuer Beton, Zementestrich (EG)
- Wand: neuer Beton, neues KS-Mauerwerk mit ca. 15 mm KZ-Innenputz, verspachtelte GK-Ständerwand

Angebotener Hersteller und System:

'________________________________________________'
  (vom Bieter einzutragen)

Material und Ausführung gemäß den Vorgaben und Verarbeitungsrichtlinien des angebotenen Herstellers sind zu berücksichtigen und ein zu halten.

Hinweis:
Für den Betriebstechnikraum im Erdgeschoss (Raumnr.: 431_00_019) bildet das Beschichtungssystem die obere Lage einer 2-lagigen Innenraum-Abdichtung gem. DIN 18534,
Wassereinwirkungsklasse: W2-I.

Ausführungsorte (beheizte und unbeheizte Räume)
- KG: Flur Treppenhaus 2, Lager/Server, Lager/Haustechnik, ELT
- EG: Betriebstechnik (bei Treppenhaus 2)

Plan: 431_Ausführung_A_Ü30_BOD_1-200_j Übersicht Innenausbau Bodenflächen.pdf

**03.060 Grundierung**
Auftragen eines systemkonformen Grundiermittels,
zur Vorbehandlung und Aufnahme nachfolgender Beschichtung, mind. 2-lagig/2 Arbeitsgänge.

Bauteile: Boden- und Sockelflächen

Alle Angaben der vorhergehenden Ausführungsbeschreibung 0001 sind zu berücksichtigen.
Menge: 90,000 m²

**03.070 Ausbessern Fehlstellen, Kunstharz-Mörtel**
Einzelne Fehlstellen, Unebenheiten oder Vertiefungen in der Bodenfläche mit einem systemkonformen, auf Kunstharz basierenden Mörtel  ausspachteln/verfüllen.

Größe: bis ca. 100 x 100 mm
Tiefe: bis ca. 20 mm

Alle Angaben der vorhergehenden Ausführungsbeschreibung 0001 sind zu berücksichtigen.
Menge: 15,000 St

**03.080 Egalisierung, d= ca. 2 mm**
Egalisierungslage bzw. Kratzspachtelung auf vorbehandelten Bodenflächen herstellen, 2-komponentig Kunstharz basiert, u.a. zur Sicherstellung einer absolut ebenen Oberfläche.

Schichtdicke: ca. 2 mm

Alle Angaben der vorhergehenden Ausführungsbeschreibung 0001 sind zu berücksichtigen.
Menge: 85,000 m²

**03.090 Verlaufsbeschichtung, RAL 7030, d= bis ca. 2 mm**
Herstellen der Verlaufsbeschichtung, 2-komponentig Kunstharz basiert, RAL 7030 steingrau.

Alle Angaben der vorhergehenden Ausführungsbeschreibung 0001 sind zu berücksichtigen.
Menge: 85,000 m²

**03.100 Versiegelung, transparent, matt**
Herstellen einer Versiegelungsbeschichtung, PU basiert, 2-komponentig, transparent, matt.

Bauteile: Boden- und Sockelflächen

Alle Angaben der vorhergehenden Ausführungsbeschreibung 0001 sind zu berücksichtigen.
Menge: 90,000 m²

**03.110 Anschluss Bodenablauf**
Fachgerechtes Anarbeiten und Anschliessen des Bodenbeschichtungssystems an das Bodenablaufelement mit  Aufstockelement (aus Kunststoff mit Abdichtmanschette) gem. Herstellervorgaben.

Alle Angaben der vorhergehenden Ausführungsbeschreibung 0001 sind zu berücksichtigen.

Ausführungsort: Betriebstechnikraum im EG (bei Treppenhaus 2)
Menge: 1,000 Stk

**03.120 Hohlkehle, Kunstharz-Mörtel**
Herstellung einer Hohlkehle an aufgehenden Wänden,
systemkonform, 2-komponentig Kunstharz basiert,  Hohlkehle mit einem Kunststoffrohr oder einer Glasflasche ausbilden.

Einbauhöhe: ca. 50 mm
Durchmesser Rundung: ca. 60 mm

Alle Angaben der vorhergehenden Ausführungsbeschreibung 0001 sind zu berücksichtigen.
Menge: 82,000 m

**03.130 Hohlkehle, Profil, h= ca. 50 mm**
Einbauen eines systemkonformen Hohlkehlprofils,
in Räumen mit schwimmenden Bodenaufbau,
Eckstöße sind auf Gehrung auszubilden,
einschließlich abschneiden von Randstreifen.

Profilhöhe: ca. 50 mm
Durchmesser Rundung: ca. 6 cm

Alle Angaben der vorhergehenden Ausführungsbeschreibung 0001 sind zu berücksichtigen.

Ausführungsort: Betriebstechnikraum im EG (bei Treppenhaus 2)
Menge: 12,000 m

**03.140 Fugenversiegelung, dauerelastisch**
Dauerelastischer Fugenverschluß in Innenräumen,
für alle Belagswechsel- und Türbekleidungsanschlüsse, sowie an Wand-/Sockelanschlüssen der Hohlkehlprofile,
einschließlich Vorreinigung und Hinterfüllung der Fugen,
Fugendichtstoff elastisch und fungizid bzw. fungistatisch eingestellt.

Alle Angaben der vorhergehenden Ausführungsbeschreibung 0001 sind zu berücksichtigen.
Menge: 19,000 m

### Titel 04 Malerarbeiten

**Ausführungsbeschreibung 2 AUSFÜHRUNGSHINWEIS: Innenbereich**
*AUSFÜHRUNGSHINWEIS: Innenbereich*
Alle nicht gefliesten Wandflächen erhalten einen deckenenden, weißen Anstrich auf den vorbehandelten Untergrund. Dieser ist in Verkehrsflächen und vereinzelt in Unterrichtsräumen, abriebfest und abwaschbar herzustellen.
Deckenflächen bestehen als Rohflächen und Abhang- bzw. Abkastungskonstruktionenen. Sie erhalten ebenfalls einen deckenden, weißen Anstrich.
Als Ausnahme von der Weiß-Beschichtung gilt in jedem Geschoss die Deckenabkastung der Lerninseln sowie die Wand-Beschriftungen (als Leitsystem-Konzept) in Foyer, Mensa und den Treppenhäusern 1 bis 3. Weitere Abweichungen im Zuge der Abstimmung zwischen AG und AN sind möglich.

- Die Beschichtungen erfolgen auf die gem. den vorangegangenen Positionen jeweils vorbehandelten Untergründe.

- Unterschiedliche Farbtypen im gleichen Farbton sind passend aufeinenander abzustimmen, so dass eine sichtbare Abstufung ausgeschlossen wird.

- Sämtliche Beschichtungen sind gem. den Richtlinien und Empfehlungen des angebotenen Beschichtungsherstellers zu verarbeiten.

- Sofern die Beschichtung durch Spritzen erfolgt, sind zusätzlich notwendige Schutz- und Abdeckmaßnahmen für nicht zu beschichtende Bauteile in den nachfolgenden EPs mit einzukalkulieren (z.B. Abdecken Treppengeländer/Handläufe, Türen/Durchgänge, Fenster).

- Die Farben bzw. abgetönten Farbtöne sind vor der Ausführung zwischen AN und AG abzustimmen und festzulegen

- Alle Wand- und Deckenbeschichtungen sind nach Wunsch des AG einheitlich im Glanzgrad matt bzw. in matter Oberflächenoptik herzustellen. (Auf eine Beschreibung der Eigenschaft wird daher in den nachfolgenden Positionen verzichtet)

Plan:
- 431_Ausführung_A_Ü32_WAND_1-200_i Übersicht Innenausbau Wandflächen.pdf
- 431_Ausführung_A_Ü31_DECKE_1-200_j Übersicht Innenausbau Decken.pdf

(Hinweis: Nachfolgende Positionen mit Bezug beinhalten nur abweichende Eigenschaften/Punkte)

**04.010 Erstbeschichtung, Wände, NAK 1, Latex, weiß**
*** Bezugsbeschreibung
Liefern und Aufbringen eines Anstrichs mit Latex-Farbe

Bauteil: Wände, Stützen

Beschichtung
- für Innenbereich
- DIN EN 13300
- emissionsarm, lösemittelfrei, weichmacherfrei
- AgBB geprüft/zertifiziert
- wasserdampfdiffusionsfähig
- abwaschbar, strapazierfähig, desinfektionsmittelbeständig
- Nassabrieb: Klasse 1
- Kontrastverhältnis: Klasse 2
- Korngröße: fein
- Farbton: RAL 9010, reinweiß

Alle Punkte des Ausführungshinweis 0002 sind zu berücksichtigen und mit einzukalkulieren.

Hinweis:
In Unterrichtsräumen erhalten einzelne GK-Wandabkastungen (z.B. hinter Waschbecken) ebenfalls einen Anstrich mit Latexfarbe. Der Anstrich ist jeweils raumhoch auszuführen.

Ausführungsort: Einzelflächen in Unterrichtsräumen, Lerninseln, Flure, Treppenhäuser 2 u. 3 vom KG bis 4.OG

Angebotener Hersteller und Produkt:

'________________________________________________'
  (vom Bieter einzutragen)
Menge: 2992,000 m²

**04.020 Erstbeschichtung, Wände, NAK 1, Latex, getönt**
*** wie Position 04.010
in abgetöntem Farbton nach Abstimmung mit dem AG

Farben gemäß Geschoss:
EG: RAL 7021, Schwarzgrau
1.OG: RAL 5007, Brillantblau
2.OG: RAL 5014, Taubenblau
3.OG: RAL 5018, Türkisblau
4.OG: RAL 6018, Gelbgrün
5.OG: RAL 1018, Zinkgelb

Das Abkleben abzusetzender Flächen ist in den EP mit einzukalkulieren.

Ausführungsort: nach Abstimmung (z.B. Lerninseln)
Menge: 280,000 m²

**04.030 Erstbeschichtung, Laibungen, NAK 1**
*** wie Position 04.010
Bauteil: Leibungen und Sturz

Laibungstiefe: bis ca. 20 cm
Menge: 370,000 m

**04.040 Erstbeschichtung, Wände, NAK 3, Dispersion, weiß**
*** Bezugsbeschreibung
Liefern und Auftragen eines Anstrichs mit Dispersionsfarbe

Bauteil: Wände, Stützen, raumhohe Wandabkastungen

Beschichtung
- für Innenbereich
- DIN EN 13300
- emissionsarm, lösemittelfrei, weichmacherfrei
- AgBB geprüft/zertifiziert
- wasserdampfdiffusionsfähig
- Nassabrieb: Klasse 3
- Kontrastverhältnis: Klasse 1
- Korngröße: fein
- Farbe: RAL 9010, reinweiß

Alle Punkte des Ausführungshinweis 0002 sind zu berücksichtigen und mit einzukalkulieren.

Ausführungsort:
- EG: Foyer, Mensa, Küchenbereich (Flur, Umkleide, 2x Lager), Betriebstechnikraum, Übermittagsbetreuunug, Multifunktionsraum (inkl. Nebenraum, Umkleide), Lager und Lager Bühne
- 1. bis 4.OG: Unterrichtsräume inkl. Nebenräumen, ELT-Räume, Vorraum WC (nur 2.OG)

Angebotener Hersteller und Produkt:

'________________________________________________'
  (vom Bieter einzutragen)
Menge: 4698,000 m²

**04.050 Erstbeschichtung, Laibungen, NAK 3**
*** wie Position 04.040
Bauteil: Leibungen und Sturz

Laibungstiefe: ca. 20 cm
Menge: 543,000 m

**04.060 Erstbeschichtung, Decken, NAK 3, Dispersion, weiß**
*** wie Position 04.040
Bauteil: Decken, Treppenpodeste

Ausführungsort: Foyer, Mensa, Flure, Lerninseln, Treppenhäuser 1 u. 2, Unterrichtsräume (Teilflächen)
Menge: 1400,000 m²

**04.070 Erstbeschichtung, Decken, NAK 3, Dispersion, getönt**
*** wie Position 04.040
in abgetönten Farbtönen

Entsprend dem Leitsystem werden die Trockenbauschürzen der Lerninseln im 1.-4.OG farbig gestrichen.

Farbe gemäß Geschoss:
1.OG: RAL 5007, Brillantblau
2.OG: RAL 5014, Taubenblau
3.OG: RAL 5018, Türkisblau
4.OG: RAL 6018, Gelbgrün

Bauteil: Deckenabkastungen

Das Abkleben abzusetzender Flächen ist in den EP mit einzukalkulieren.

Ausführungsort: Lerninseln vom 1. bis zum 4.OG
Menge: 111,000 m²

**04.080 Erstbeschichtung, Treppenuntersichten, NAK 3, Dispersion, weiß**
*** wie Position 04.040
Bauteil: Treppenläufe (Untersichten, Treppenauge innen)

Ausführungsort: Treppenhaus 2 u. 3 vom KG bis 4.OG
Menge: 151,000 m²

**04.090 Überholungsbeschichtung, Wände, NAK 1, Dispersion, weiß**
*** Bezugsbeschreibung
Liefern und Auftragen einer Dispersionsfarbe auf vorbehandelte Flächen mit Altbeschichtung

Bauteil: Wände

Beschichtung
- für Innenbereich
- DIN EN 13300
- emissionsarm, lösemittelfrei, weichmacherfrei
- AgBB geprüft/zertifiziert
- wasserdampfdiffusionsfähig
- Nassabrieb: Klasse 1
- Kontrastverhältnis: Klasse 2
- Korngröße: fein
- Farbe: RAL 9010, reinweiß

Alle Punkte des Ausführungshinweis 0002 sind zu berücksichtigen und mit einzukalkulieren.

Ausführungsort: Treppenhaus 1 vom EG bis 5.OG

Angebotener Hersteller und Produkt:

'________________________________________________'
  (vom Bieter einzutragen)

Hinweis:
Da die Altbeschichtung vollständig überdeckt werden soll und nicht als deckende Unterlage zu nutzen ist, handelt es sich nicht um eine einfache Überholungsbeschichtung. Es soll ausschließlich zum besseren Verständnis verdeutlicht werden, dass es sich um bestehende Konstruktionen/Bauteile mit Beschichtung handelt.
Menge: 720,000 m²

**04.100 Überholungsbeschichtung, Wände, NAK 3, Dispersion, weiß**
*** wie Position 04.090
Nassabrieb: Klasse 3

Ausführungsort: Betriebstechnik, SiBel, ELA im EG (Haupthaus/Bestand)
Menge: 100,000 m²

**04.110 Überholungsbeschichtung, Laibungen, NAK 1**
*** wie Position 04.090
Bauteil: Leibungen und Sturz

Laibungstiefe: ca. 20 cm
Menge: 55,000 m

**04.120 Überholungsbeschichtung, Decken, NAK 3, Dispersion, weiß**
*** wie Position 04.090
Nassabrieb: Klasse 3

Bauteil: Decken bzw. Treppenpodeste

Ausführungsort: Treppenhaus 1 vom EG bis 5.OG; Betriebstechnik, SiBel, ELA im EG (Haupthaus/BEstand)
Menge: 262,000 m²

**04.130 Überholungsbeschichtung, Treppenuntersichten, NAK 3, Dispersion, weiß**
*** wie Position 04.090
Nassabrieb: Klasse 3

Bauteil: Treppenläufe (Untersichten, Treppenauge innen)

Ausführungsort: Treppenhaus 1 vom EG bis 5.OG
Menge: 104,000 m²

**Ausführungsbeschreibung 3 AUSFÜHRUNGSHINWEIS: Leitsystem**
*AUSFÜHRUNGSHINWEIS: Leitsystem*
Die Treppenhäuser und einzelne Versammlungsräume erhalten eine großformatige Beschriftung auf abgestimmten Wandflächen, welche die Geschosszahl/-name bzw. den Raumnamen wiedegeben.

Als Leitsystem sollen die Beschriftungen in jedem Geschoss einheitlich gemäß dem nachfolgendem Schema bzw. Farbkonzept folgen:

EG: RAL 7021 Schwarzgrau
1.OG: RAL 5007, Brillantblau
2.OG: RAL 5014, Taubenblau
3.OG: RAL 5018, Türkisblau
4.OG: RAL 6018, Gelbgrün
5.OG: RAL 1018, Zinkgelb (nur TRH1 zum Haupthaus)

**04.140 Wandbeschriftung, Treppenhäuser**
Herstellen einer Wandbeschriftung, mit Darstellung der jeweiligen Geschosszahl bzw. "EG" im Erdgeschoss,
einschließlich aller zusätzlich notwendigen Arbeiten und Materialien (z.B. Farbe abgetönt, Schablone, Abkleben etc.)

(Beispiel Vorentwurf Treppenhaus 1)
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Art: Beschichtung mit Wandfarbe, abgetönt (Eigenschaften gem. Vorpos.04.010 bzw. 04.090 nach Ausführungsort)

Abmessungen b x h, ca.: 1,70 x 2,50 m
Schriftart: Arial oder ähnlich

Alle Angaben, Lage, Ausrichtung und Format sind zwischen AG und AN vor der Ausführung festzulegen und als Kalkulationsgrundlage zu betrachten.

Alle Punkte des Ausführungshinweis  0002 und 0003 sind zu berücksichtigen und mit einzukalkulieren.

Ausführungsort: Treppenhaus 1 bis 3 vom EG bis 5.OG
Menge: 15,000 Stk

**04.150 Wandbeschriftung, Versammlungsräume**
Herstellen einer Wandbeschriftung, mit Darstellung des jeweiligen Raums im Erdgeschoss,
einschließlich aller zusätzlich notwendigen Arbeiten und Materialien (z.B. Farbe, Schablone, Abkleben etc.).

Abmessungen b x h, ca.: 0,3 x 0,4 m (Buchstabe)
Schriftart: Arial oder ähnlich

Schriftzug: "Forum"
Lage: Wandfläche Durchgangsbereich von Foyer zum Forum

Schriftzug: "Foyer"
Lage 1: Wandfläche links neben Haupteingang
Lage 2: Wandfläche Durchgangsbereich von Forum zum Foyer

Alle Angaben, Lage, Ausrichtung und Format sind zwischen AG und AN vor der Ausführung festzulegen und als Kalkulationsgrundlage zu betrachten.

Alle Punkte des Ausführungshinweis 0002 und 0003 sind zu berücksichtigen und mit einzukalkulieren.

Ausführungsort: Foyer im Erdgeschoss (je nach Zugangsbereich)
Menge: 3,000 Stk

**04.160 Acrylfugen anlegen**
Dauerelastische, überstreichbare Acrylfugen, inklusive notwendiger Flächenvorbehandlungen, fachgerecht erstellen und die Fugen glatt streichen.

Ausführungsort: Türen, Fenster und sonstige Bauteile vom KG bis ins 5.OG
Menge: 4400,000 m

*Hinweis: AUßENBEREICH*

**04.170 Erstbeschichtung, Decke, Acryl-Dispersion, weiß**
Liefern und Aufbringen eines Anstrichs mit Acryl-Fassadenfarbe, auf Deckenflächen im Außenbereich.

Bauteil: Decke

Beschichtung
- für Außenbereich
- Acryl-Dispersion basiert
- hoch wetterbeständig
- Wasserdurchlässigkeit niedrig gem. DIN EN 1062-3
- wasserdampfdiffusionsfähig, mind. mittel gem. DIN EN ISO 7783-2
- beständig gegen Algen- und Pilzbefall
- mehrlagig: Zwischen- und Schlussanstrich
- farbbeständig, Klasse A, mind. Gruppe 2 (BFS-Merkblatt Nr. 26 - Farbveränderungen von Beschichtungen im Außenbereich)
- Farbton: RAL 9010, reinweiß bzw. RAL-Farbton nach Wahl AG

Untergrund: Zementbauplatte (vorbehandelt durch AN)

Ausführungsort: Vordächer Haupteingang (Nord) und Sportumkleide (Süd)

Angebotener Hersteller und Produkt:

'________________________________________________'
  (vom Bieter einzutragen)
Menge: 160,000 m²

### Titel 05 Lackierarbeiten

*Hinweis: - TÜREN UND ZARGEN -*
Neubeschichtung von werksseitig grundierten Stahltüren und Zargen im Innenbereich

Alle zu lackierenden Teile und Farbtöne sind vor der Ausführungen mit dem AG abzustimmen.

**05.010 Umfassungs-Stahlzarge, 1010 x 2135 mm, Maulweite ca. 205 mm, RAL 7021**
*** Bezugsbeschreibung
Erstbeschichtung auf werkseitig grundierter,
2-teiliger Stahlumfassungszarge mit Dichtungsfalz im Innenbereich, bestehend aus Zwischen- und Schlussbeschichtung.

Türnr.: 431_00_006 / 007 gem. Grundriss EG
Raum: Lager rein, Lager unrein

Nennmaß-Türöffnung: 1010  x 2135 mm
Maulweite: ca. 205 mm (Wandstärke inkl. 15 mm Innenputz je Seite)

Beschichtung
- mehrschichtiger PU-Acryllack (Zwischen-,  Schlussbeschichtung)
- Innenbereich
- wasserbasiert
- schnell trocknend
- Reinigungsmittel beständig
- hoch lichtbeständig
- EN 71-3 zertifiziert (Sicherheit von Spielzeug)
- Blauer Engel emissions- und schadstoffarm nach DE-UZ 12a
- Farbton: RAL 7021 schwarzgrau, bzw. nach Wahl AG
- Glanzgrad seidenmatt bzw. nach Wahl AG

Die Verarbeitungsrichtlinien des Herstellers sind einzuhalten.

Angebotener Hersteller und Produkt:

'________________________________________________'
  (vom Bieter einzutragen)

Hinweis:
Dichtungen und Beschläge sind zu schützen, ggfls. zu  entfernen, zu lagern und nach Beendigung der Arbeit wieder einzusetzten/-bauen.
Menge: 2,000 Stk

**05.020 Umfassungs-Stahlzarge, bis 1135 x 2135 mm, Maulweite ca. 150 mm, RAL 7021**
*** wie Position 05.010
für Technikraum-Türen im EG

Türnr.: 431_00_044_01 / 02 / 03 gem. Grundriss EG
Raum: SiBel, BMZ, ELA

Nennmaß-Türöffnung: bis 1135  x 2135 mm
Maulweite: ca. 150 mm (Ständerwand, verspachtelt)
Menge: 3,000 Stk

**05.030 Umfassungs-Stahlzarge, 1135 x 2135 mm, Maulweite ca. 330 mm, RAL 7021**
*** wie Position 05.010
für Technikraum-Tür im EG

Türnr.: 431_00_45_02 gem. Grundriss EG
Raum: Betriebstechnik

Nennmaß-Türöffnung: 1135  x 2135 mm
Maulweite: ca. 330 mm (Ständerwand, verspachtelt)
Menge: 1,000 Stk

**05.040 Umfassungs-Stahlzarge, 1010 x 1750 mm, Maulweite ca. 270 mm, RAL 7021**
*** wie Position 05.010
für Technikraum-Türen im KG

Türnr.: 431_-1_x01 / x02 / x04 gem. Grundriss KG
Raum: Lager Haustechnik, ELT, Lager/Server

Nennmaß-Türöffnung: 1010  x 1750 mm
Maulweite: ca. 270 mm (Wandstärke inkl. 15 mm Innenputz je Seite)
Menge: 3,000 Stk

**05.050 Umfassungs-Stahlzarge, 2010 x 2135 mm, Maulweite ca. 625 mm, RAL 7021**
*** wie Position 05.010
für 2-flügelige Tür zur Bühne

Türnr.: 431_00_025_01 gem. Grundriss EG
Raum: Lager Bühne (zur Bühne)

Nennmaß-Türöffnung: 2010  x 2135 mm
Maulweite: ca. 625 mm (2-schalige Wand mit Fuge inkl. 15 mm Innenputz einseitig)
Menge: 1,000 Stk

**05.060 Türblatt Stahltür, 1-flügelig, bis 1135 x 2135 mm, RAL 7001**
*** wie Position 05.010
Erstbeschichtung von vorgrundiertem Stahltürblatt, vollflächig/beidseitig, im Innenbereich.

Türnr.-EG (gem. Grundriss EG):
431_00_006 / 007
431_00_044_01 / 02 / 03
431_00_045_02

Türnr.-KG (gem. Grundriss KG):
431_-1_x01 / x02 / x04

Abmessungen: bis ca. 1135 x 2135 mm

Farbton: RAL 7001 silbergrau, bzw. nach Wahl AG
Menge: 9,000 Stk

**05.070 Türblätter Stahltür, 2-flügelig, bis 2010 x 2135 mm, RAL 7021**
*** wie Position 05.010
Erstbeschichtung von vorgrundiertem Stahltürblättern, 2-flügelig,  vollflächig/beidseitig, im Innenbereich.

Türnr.: 431_00_025_01 gem. Grundriss EG

Abmessungen: ca. 2010 x 2135 mm

Farbton: RAL 7021 schwarzrgrau, bzw. nach Wahl AG
Menge: 1,000 Stk

*Hinweis: - TREPPENGELÄNDER -*
Erstbeschichtung neuer Stahl-Treppengeländer sowie Aufarbeitung von vorhandenem Stahl-Treppengeländer mit Holzhandläufen im Innenbereich.

**05.080 Erstbeschichtung Metallgeländer, PU-Acryllack, RAL 7021**
Erstbeschichtung neu hergestellter Metallgeländer einschl. Pfosten und Handlaufauslegern im Innenbereich,
Oberflächen auf Eignung, Trag- und Haftfähigkeit prüfen,  anschließend staubfrei machen und Beschichtung gem. Herstellerangaben aufbringen.

Bauteileigenschaften
- Treppengeländer aus Stahl
- Konstruktion: Ober- u. Untergurt mit senkrechten Füllstäbe aus Flachband-Stahl ca. 40/10 mm, nach innen versetzter Handlauf aus ca. 40 mm Edelstahl-Rundrohr
- Füllstababstand <= 120 mm
- Oberfläche: grundiert

Beschichtung
- mehrschichtiger PU-Acryllack (Grund-, Zwischen-,  Schlussbeschichtung)
- Innenbereich
- wasserbasiert
- schnell trocknend
- Reinigungsmittel beständig
- hoch lichtbeständig
- EN 71-3 zertifiziert (Sicherheit von Spielzeug)
- Blauer Engel emissions- und schadstoffarm nach DE-UZ 12a
- Farbton: RAL 7021 schwarzgrau, bzw. nach Wahl AG
- Glanzgrad: matt

Angebotener Hersteller und Produkt:

'________________________________________________'
  (vom Bieter einzutragen)

Hinweis:
Die Edelstahl-Handläufe bleiben blank bzw. werden nicht lackiert.

Ausführungsort: Treppenhaus 2 und 3
Menge: 74,000 m

**05.090 Aufarbeitung und Neubeschichtung Holzhandlauf, PU-Acryllack, transparent**
Aufarbeiten inkl. Neubeschichtung des vorhandenen Holzhandlaufs,
auf dem Treppengeländer sowie wandseitig, im Innenbereich.

(Zustand Handlauf im Bestand; Profilabmessung: etwa 140/40 mm)
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Verunreinigungen durch Bemalung, Farbaufträge, Aufkleber/-rückstände

Arbeitsschritte (funktional)
- Demontage der Holzhandläufe
- Oberflächen auf Eignung, Trag- und Haftfähigkeit prüfen
- nicht tragfähige Beschichtungsteile und Verunreinigungen entfernen (siehe Foto beispielhaft)
- Unebenheiten oder Ausbrüche ausgleichen
- Oberflächen vorbehandeln (z.B. schleifen und säubern)
- Neubeschichtung nach Vorgabe Beschichtungshersteller
- Re-Montage der Holzhandläufe

Beschichtung
- mehrschichtiger PU-Acryllack
- Innenbereich
- wasserbasiert
- schnell trocknend
- Reinigungsmittel beständig
- hoch lichtbeständig
- EN 71-3 zertifiziert (Sicherheit von Spielzeug)
- Blauer Engel emissions- und schadstoffarm nach DE-UZ 12a
- Farbton: klar/transparent, bzw. RAL-Farbton nach Wahl AG
- Glanzgrad seidenmatt/-glänzend nach Wahl AG

Angebotener Hersteller und Produkt:

'________________________________________________'
  (vom Bieter einzutragen)

Hinweis:
Sofern nach Einschätzung des AN zusätzliche Maßnahmen zur Aufarbeitung und Herstellung der Neubeschichtung notwendig sind, sind diese in den EP mit einzkalkulieren.

Ausführungsort: Treppenhaus 1
Menge: 87,000 m

**05.100 Aufarbeitung und Neubeschichtung Metallgeländer, PU-Acryllack, weiß**
Aufarbeiten inkl. Neubeschichtung des vorhandenen Metallgeländers im Innenbereich.

(Zustand Bestandsgeländer)
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Verunreinigungen durch Bemalung, Farbaufträge, Aufkleber/-rückstände

Arbeitsschritte (funktional)
- Oberflächen auf Eignung, Trag- und Haftfähigkeit prüfen
- nicht tragfähige Alt-Beschichtungsteile und Verunreinigungen entfernen (siehe Foto, beispielhaft)
- Oberflächen vorbehandeln (z.B. entfetten, schleifen, säubern)
- Neubeschichtung nach Vorgabe Beschichtungshersteller, mind. Grund- und Schlussbeschichtung

Beschichtung
- mehrschichtiger PU-Acryllack
- Innenbereich
- wasserbasiert
- schnell trocknend
- Reinigungsmittel beständig
- hoch lichtbeständig
- EN 71-3 zertifiziert (Sicherheit von Spielzeug)
- Blauer Engel emissions- und schadstoffarm nach DE-UZ 12a
- Farbton: RAL 9010, reinweiß, bzw. RAL-Farbton nach Wahl AG
- Glanzgrad: matt

Angebotener Hersteller und Produkt:

'________________________________________________'
  (vom Bieter einzutragen)

Hinweis:
Sofern nach Einschätzung des AN zusätzliche Maßnahmen (z.B. Demontage o.ä.) zur Herstellung einer Neubeschichtung  notwendig sind, sind diese in den EP mit einzkalkulieren.

Ausführungsort: Treppenhaus 1
Menge: 49,000 m

*Hinweis: - LEITUNGEN -*
Erstbeschichtung von Heiz- und Lüftungsleitungen bzw. -kanälen

**05.110 Erstbeschichtung Heizungsrohre, Acryllack, weiß, DN 25**
Erstbeschichtung von neu verlegten Heizungsrohren
inkl. Wandhaltern.

Nennweite Leitung: DN 25

Oberflächen auf Eignung, Trag- und Haftfähigkeit prüfen,
nicht tragfähige Beschichtungsanteile entfernen,
nach Erfordernis Anschleifen und Entfetten,
anschließend Grundieren,
Zwischen- und Schlussanstrich aufbringen.

Beschichtung
- Acryllack, hitzebeständig bis + 180 °C
- wasserbasiert
- emissions- und schadstoffarm
- wasserdampfdiffusionsfähig
- hoch lichtbeständig
- strapazier- und reinigungsfähig
- schnell trocknend
- entspricht EN 71-3 Sicherheit von Spielzeug
- Farbe: RAL 9010, reinweiß
- Glanzgrad: matt

Ausführungsort: nach Erfordernis von KG bis 5.OG
Menge: 60,000 m

**05.120 Lüftungskanäle, rund, bis d= ca. 200 mm, PU-Acryllack, weiß**
*** Bezugsbeschreibung
Erstbeschichtung unbeschichtetter Lüftungskanäle, einschl. Zwischen- und Übergangsteilen, im Innenbereich.
Oberflächen auf Eignung, Trag- und Haftfähigkeit prüfen und nicht tragfähige Anstrichteile vorbehandeln,
Grundieren gem. Vorgaben des Beschichtungsherstellers, sowie Zwischen- und Schlussanstrich im Farbton nach Wahl des AG.

Bauteile: Lüftungskanäle, rund
Durchmesser: bis d= ca. 200 mm

Untergrund: verz. Edelstahl
Oberfläche: blank
Arbeitshöhe: bis 3,30 m

Beschichtung
- mehrschichtiger PU-Acryllack (Grund-, Zwischen-,  Schlussbeschichtung)
- Innenbereich
- wasserbasiert
- schnell trocknend
- Reinigungsmittel beständig
- hoch lichtbeständig
- EN 71-3 zertifiziert (Sicherheit von Spielzeug)
- Blauer Engel emissions- und schadstoffarm nach DE-UZ 12a
- Farbton: RAL 9010, reinweiß, bzw. RAL-Farbton nach Wahl AG
- Glanzgrad: matt

Ausführungsort: Lager, Lager Bühne im EG

Hinweis:
Lüftungsöffnungen/-Abdeckungen und dergleichen sind vor der
Bearbeitung gegebenfalls zu demontieren und die Öffnungen
ausreichend dicht zu verschließen.
Menge: 36,000 m

**05.130 Lüftungskanäle, rechteckig, bis ca. 600/300 mm, PU-Acryllack, weiß**
*** wie Position 05.120
für rechteckige Lüftungskanäle, einschl. Zwischen- und Übergangsteilen.

Abmessung: bis 600/300 mm

Ausführungsort: Lager Bühne im EG
Menge: 50,000 m

**05.140 Lüftungsgitter/-abdeckungen, rechteckig, bis ca. 800/200 mm, PU-Acryllack, weiß**
*** wie Position 05.120
für rechteckige Lüftungsgitter/-abdeckungen

Abmessung: bis ca. 800/200 mm

Ausführungsort: Lager Bühne im EG
Menge: 4,000 St

**05.150 Lüftungsgitter/-abdeckungen, rund, bis d= ca. 150 mm, PU-Acryllack, weiß**
*** wie Position 05.120
für runde Lüftungsgitter/-abdeckungen

Abmessung: bis d= ca. 150 mm

Ausführungsort: Lager im EG
Menge: 2,000 St

### Titel 06 Sonstiges

*Hinweis: Wandoberfläche"Whiteboard"*
Alle Lerninseln erhalten an einem Wandabschnitt eine magnetische und beschreibbare Fläche.

**06.010 Whiteboard**
Herstellen der Wandoberfläche zur Nutzung als Whiteboard mit den nachfolgend aufgeführten Funktionen,
nach Wahl durch AN (vorgegebene Typen).

Es sind nur Produkte/Systeme anzubieten, welche durch den Hersteller  für den beschriebenen Einsatz vorgesehen und empfohlen werden.

Bauteil: Wand
Untergrund: KZ-Innenputz Q2 verspachtelt

Die Festlegung der genauen Einbaulage erfolgt vorab in Abstimmung mit dem AG.

Allgemeine Funktionen
- magnetisch
- beschreibbar
- trocken abwischbar

Allgemeine Eigenschaften
- absolut ebene, glatte und rissfreie Oberfläche (als alternative  Kalkulationsgrundlage: Q4 gem. Bundesverband der Gipsindustrie e.V. Baugipse Merkblatt Nr.3 bzw. Gipsplatten Merkblatt Nr. 2/2.1)
- saubere, gerade/lotrechte Seitenkantenausbildung
- keine scharfen Kanten (abgerundet r>= 2mm bzw. gem. DGUV)
- minimal breite Anschlussfugen bzw. verdeckt ausgebildet
- Oberflächen-Farbe: weiß, glänzend

Abmessungen
Breite: ca. 2,40 m
Höhe: raumhoch, variierend von 2,75 bis 3,00 m

1. Variante 1 (V1) - Beschichtungssystem

- Untergrund ganzflächig Spachteln und Glätten
- magnetischer Spachtel (z.B. mit Vlieseinbettung)
- notwendige Untergrundvor- sowie Oberflächennachbehandlung (z.B. Schleifen, Entstauben und Absaugen)
- Ausbildung seitlicher Abschlüsse sowie verdeckter Anschlüsse an begrenzende Bauteile - (Abschlüsse beispielsweise mit geeigneten, einputzbaren und raumhohen Profilen aus Metall in passender Stärke, streichbar)
- Oberfläche dünnschichtig abporen und schleifen
- Grundieren
- Zwischen- und Schlussanstrich mit spezieller Whiteboard geeigneter Farbe, glänzend, wasserbasiert, lösemittel-/weichmacherfrei, besonders geruchsarm, entspricht EN 71-3 Sicherheit von Spielzeug

1. Variante 2 (V2) - Tapeten-/Belagsystem

- Untergrund ganzflächig Spachteln und Glätten
- Aufbringen einer Gewebe-verstärkten Tapete oder Wandbelag, werkseitig vorbeschichtet (Vinyl), magnetisch, mit Whiteboard geeigneter Oberflächengüte
- Ausbilden seitlicher Abschlüsse sowie verdeckter Anschlüsse an begrenzende Bauteile

Die beschriebenen Varianten stellen Funktionalbeschreibungen dar. Ggfls. fehlende Leistungen sind je nach Variante durch den AN zu ergänzen und inkl. allen notwendigen Materialien und Arbeitsschritten im EP mit einzukalkulieren.

Ausführungsort: Lerninseln im 1. - 4.OG

Angebotener Variante, Hersteller und Produkt:

'________________________________________________'
  (vom Bieter einzutragen)
Menge: 8,000 St

### Titel 07 Stundenlohnarbeiten

*Hinweis: HINWEIS: Stundenlohnarbeiten*
Stundenlohnarbeiten werden nur bei unvorhergesehenen und mengenmäßig nicht erfassbaren Leistungen ausgeführt. Stundenlohnarbeiten werden nur dann vergütet, wenn sie als solche vor ihrem Beginn ausdrücklich vereinbart worden sind.
Die vom Auftragnehmer bzw. seinem Bevollmächtigten unterschriebenen Stundenlohnarbeiten müssen für jeden Kalendertag getrennt ausgestellt sein und sind der Bauleitung in doppelter Ausfertigung zur Anerkennung vorzulegen.
Nachträglich eingereichte Stundenlohnberichte werden nicht anerkannt.

Mit der Unterzeichnung der Stundenlohnberichte erklärt die Bauleitung lediglich, dass die Arbeiten erbracht worden sind. Ergibt eine spätere Nachprüfung, dass diese Leistungen im Auftrag enthalten sind und über Einheitspreise abgerechnet werden können, werden sie nicht als Stundenlohnarbeiten vergütet.
Der Stundenverrechnungssatz gilt unabhängig von der Anzahl der abgerechneten Stunden.

**07.010 Facharbeiter**
Lohnstundenverrechnungssatz eines Facharbeiters zum
Nachweis für Arbeiten, die nicht in den Positionen
enthalten sind und vorab nicht genau spezifiziert
werden können.
Menge: 5,000 Std

**07.020 Helfer**
Lohnstundenverrechnungssatz eines Helfers zum Nachweis
für Arbeiten, die nicht in den Positionen enthalten
sind und vorab nicht genau spezifiziert werden können.
Menge: 5,000 Std
